# August-Rudloff-Straße 24-27
Angebotsaufforderung (GAEB 90, DA83)
DV-Nummer: 2
Währung: EUR
Auftraggeber: AWG Eisenach e.G., Stregdaer Allee 44a, 99817 Eisenach,

## Fliesenarbeiten
Datum: 12.12.12

### Bereich 10 Baustelleneinrichtung

**10.10 Einrichten und Räumen**
Einrichten und Räumen der Baustelle,
Vorhalten der Baustelleneinrichtung
für sämtliche in der Leistungsbeschreibung
"Fliesenlegerarbeiten" aufgeführten Leistungen, hierzu
gehören:
1. Bereitstellung u. Vorhaltung ausreichender
überdachter
  u. verschließbarer Lagerflächen
2. Bereitstellung u. Vorhaltung ausreichender
überdachter u.
  Baustellenunterkünfte
3. Bereitstellung u. Vorhaltung geeigneter
Kleintransporter für
  Materialtransporte auf der Baustelle
4. Bereitstellung u. Vorhaltung von Gerüsten u. Leitern
bis zu  einer Höhe von 2,5 m
5. Bereitstellung u. Vorhaltung sowie Entsorgung von
Container
  für anfallende Materialreste u. Verpackungen incl.
sachgemäßer turnusmäßiger Entsorgung (einschließlich
Entsorgungsnachweis nach Verwertbarkeit der Stoffe)

ausgenommen sind die Gerüste über einer Höhe von 2,5 m
Menge: 1,000 psch
Zuordnung: 391

**10.20 Baustellen-WC**
Bereitstellung eines transportablen Baustellen-WC
über die gesamte Leistungszeit gemäß vorliegender
Ausschreibung,
incl. einer erforderlichen turnusmäßigen Entleerung,
einschließlich eines mehrmaligen Umsetzens innerhalb
des Baustellenbreiches nach den Erfordernissen des
Baufortschrittes bzw. des Bauablaufplanes
Menge: 1,000 Stck
Zuordnung: 391

### Bereich 20 Abbruch

**20.10 Abbruch von Wandfliesen Bad**
Abbruch von Wandfliesen innerhalb der zu sanierenden
Bäder,
in Form von Glas- oder Keramikfliesen,
in Mörtelbett verlegt, incl. des Abbruchs des alten
Fliesenmörtelbett bis auf das Rohmauerwerk,
Untergrund: Beton oder Mauerwerk
Abbruchhöhe über FB bis zu 2,0 Meter,
Leistungsort: Bäder u. Küchen
einschließlich des Transportes des Abbruchmaterial
zum Sammelplatz, Verladung in Container u. kompletter
Entsorgung incl. eventuell anfallender Container- u.
Entsorgungskosten
Menge: 315,000 m²
Zuordnung: 394

**20.20 Abbruch von Wandfliesen Küche**
Abbruch von Wandfliesen innerhalb der zu sanierenden
Küchen,
in Form von Glas- oder Keramikfliesen,
in Mörtelbett verlegt, incl. des Abbruchs des alten
Fliesenmörtelbett bis auf das Rohmauerwerk,
Untergrund: Beton oder Mauerwerk
Abbruchhöhe über FB bis zu 2,0 Meter,
Leistungsort: Bäder u. Küchen
einschließlich des Transportes des Abbruchmaterial
zum Sammelplatz, Verladung in Container u. kompletter
Entsorgung incl. eventuell anfallender Container- u.
Entsorgungskosten
Menge: 36,000 m²
Zuordnung: 394

**20.30 Abbruch von Wandputz**
Abbruch von Wandputz
Abschlagen loser u. brüchiger Putzflächen
an Wänden,
bestehend aus Gibs- oder Zementputz,
Leistungsort: Bäder oder Küchen
Abbruchhöhe: bis 2,6 Meter
Abbruch bis auf Mauerwerksuntergrund,
incl. des Transportes des Abbruchmaterials zum
Sammelplatz, Verladung in Container, aller
Transportkosten sowie anfallender Deponiergebühr
Menge: 35,000 m²
Zuordnung: 394

**20.40 Abbruch alter Wandsockelleisten**
Abbruch alter Wandsockelleisten
aus Holz,
Leistungsort: innerhalb der bewohnten WE
Abbruch in schonender Form, einschließlich vorherigen
Abtrennen von Tapeten auf vorh. Sockel,
incl. deren Transport zur Sammelstelle, Verladung auf
Container u. Entsorgung,
incl. Verspachteln eventueller Wandausbrüche mittels
Gipsputz,
einschließlich der anfallenden Kippengebühren u.
Transportkosten,
als Komplettleistung incl. aller Nebenarbeiten
herstellen
Menge: 825,000 lfdm
Zuordnung: 394

**20.50 Abbruch von mietereigenen Wandverkleidungen**
Abbruch von mietereigenen Wandverkleidungen u.
Einbauteilen,
aus Holz- u. Gibskortonbauteilen bzw.
Strangpressplatten,
incl. dem Abbruch eventueller Unterkonstruktionen,
einschließlich Verspachteln eventuell entstehender
Wandausbrüche mittels Gipsputz,
Herstellen einer anschließend
weiterverarbeitungsfähigen
Wandoberfläche,
incl. der kompletten Transporte sowie allen anfallenden
Entsorgungskosten als Komplettleistung herstellen
Menge: 25,000 m²
Zuordnung: 394

**20.60 Abbruch loser Bodenfliesen**
Abbruch loser vorhandener Bodenfliesen,
keramische Bodenfliesen, im Mörtelbett verlegt,
incl. dem Abbruch von Fliesensockeln im Schacht- u.
Türbereich,
Abbruch bis auf vorh. Untergrund (Estrich),
einschließlich Transport des Abbruchgutes zum
Sammelplatz, Verladen in Container, Entsorgung, sowie
aller anfallenden Transport- u. Entsogungskosten
Leistungsort: zu sanierende Bäder
Menge: 65,000 m²
Zuordnung: 394

**20.70 Abbruch vorh. Bodenbeläge**
Abbruch vorh. Bodenbeläge aus Kunststoff oder Gummi,
incl. der Entsorgung des Abbruchmaterials,
Bereinigung der Fußbodenoberfläche von Kleber u.
ähnlichen,
Herstellen einer weiterverarbeitungsfähigen,
befliesbaren
Bodenoberfläche,
Leistungsort: Badbereiche,
komplett wie beschrieben ausführen
Menge: 38,000 m²
Zuordnung: 394

**20.80 Zuschlag für doppellagig**
*** Zuschlagsposition
Zuschlag auf vor benannte Pos., bei Abbruch von mehr
als einer Lage Fußbodenbelag

**20.90 Lösen von Tapeten**
Vorhandene Wandtzapeten innerhalb der Bäder oder
Wohnräume lösen u. entsorgen,
Tapeten in Form vom Struktur- bzw. bedruckten
Papiertapeten,
teileweise mittels Wandfarben behandelt,
Flächen aufrauen, mittels Tapetenlöser einweichen u.
vollständig Tapetenlagen (teileweise mehrlagig)
entfernen,
einschließlich aller erforderlichen Transporte u.
Entsorgungen,
als Komplettleistung herstellen
Menge: 192,000 m²

### Bereich 30 Fliesenarbeiten/ Vorbereitungsarbeiten Bäder

**30.10 Ausgleichen des Untergrundes Bad**
Ausgleichen des Untergrundes an den bestehenden
Badwänden durch vollflächiges Spachteln,
an Wänden im Innenbereich,
Untergrund (innen) Putz P II,
für nachfolgend aufzubringende
Wandbekleidungen im Dünnbettverfahren,
mit Kalk-/Traßkalk-Spachtelmasse,
Höhe der Bekleidungsfläche 'bis 1,6 m,
Schichtdicke über 10 bis 15 mm,
komplett liefern u. herstellen
Menge: 425,000 m²
Zuordnung: 345

**30.20 Zuschlag für Mehrdicke**
*** Zuschlagsposition
Mehrdicke zum normalen Mörtelbett nach
besonderer Anordnung des AG
für nachfolgend aufzubringende
Wandbekleidungen, Mehrdicke bis 15 mm

**30.30 Streichisolierung**
Streichisolierung
Lieferung u. Aufbringen eines Dichtklebers auf trockene
Estrich- u. Putzflächen,
als Feuchtigkeitsschutz aufspachteln oder aufsteichen,
anzuwenden im Bereich der Wannen oder Duschen,
Verarbeitung nach Angaben des Herstellers,
mindestens 2-facher Anstrich
angebotenes System/
Fabrikat:......................................
liefern u. herstellen
Menge: 455,000 m²
Zuordnung: 345

*Hinweis*
Entgegen der technischen Regeln wird das
ausgeschriebene Fugenband nicht flächendeckend zum
Einsatz gebracht.
In Abstimmung mit dem AG werden lediglich Duschbäder im
Bereich der Spritzwasserzonen der Dusche mittels
nachfolgend beschriebenen Band versiegelt.
Zudem werden im Bereich der Wannen ebenfalls die
Spritzwasserbereiche mittels Fugenband zur Wand als
auch die Wandwinkel abgedichtet.

**30.40 Fugenband**
Fugenband,
passend zur vor beschriebenen Abdichtung Setzen eines
Fugenbandes im Wand-/ Bodenanschlussbereich,
Fugenband systemrein u. passend zu vor beschriebener
Streichisolierung,
vollflächig in Steichisolierung einbinden u. zudem
Überstreichen,
komplett incl. aller Nebenarbeiten liefern u. einbauen
Menge: 225,000 lfdm
Zuordnung: 345

**30.50 Aufbringen einer Haftbrücke**
Aufbringen einer Haftbrücke
an Wänden im Innenbereich,
Untergrund (innen) Putz P II,
Höhe der Bekleidungsfläche 'bis 1,6 m über FB '.
Material: lösemittelarm (unter 5 %),
gewähltes
System:..........................................
gegebenenfalls auch mehrfach aufbringen,
komplett liefern u. herstellen
Menge: 455,000 m²
Zuordnung: 345

**30.60 Leistung wie vor beschrieben**
Leistung wie vor im vollen Wortlaut beschrieben, jedoch
im Fußbodenbereich
Menge: 85,500 m²
Zuordnung: 345

**30.70 Verputzen von Wandflächen**
Verputzen von Wandflächen
im Bereich abgebrochener Wandfliesenspiegel,
säubern des Untergrundes u. in bis zu zwei
Arbeitsgängen abziehen von Wandputz,
als Kalkgibsputz,
bündig zu den vorhandenen Wandflächen fuchtend abziehen
u. glatt ausreiben,
incl. aller erforderlichen Nebenarbeiten, nach den
geltenden Vorschriften bzw. den Herstellerrichtlinien
ausführen,

Leistungsort:  Bäder
  abgebrochene Wandfliesenspiegel/
Wandfliesenflächen
Putzstärke:  ca. 30 mm
liefern u. herstellen
Menge: 50,000 m²
Zuordnung: 345

**30.80 Beseitungung von Putzmittelrückständen**
Beseitungung von Putzmittelrückständen
auf vorh. Bodenfliesen, durch abbeitzen mit geeigneten
Lösungsmitteln,
Fabrikat der Lösungsmittel:.....................
Leistungsort: Bäder
incl. aller Nebenabeiten herstellen
Menge: 55,000 m²
Zuordnung: 399

**30.90 Nivellierestrich**
Nivellierestrich
im Bereich abgebrochener Sanitärobjekte,
Schächte u. ähnlichen,
sowie im Bereich von abgebrochenen losen Fliesenflächen aufbringen
als selbstverlaufender Spezialzementestrich,
einschließlich Vorbereitung des Untergrundes,
Estrichstärke: 5-25 mm
angebotenes Fabrikat: .....................
  (vom Bieter einzutragen)
liefern u. einbauen
Menge: 90,000 m²
Zuordnung: 351

**30.100 Entkopplungsmatte**
Entkupplungsmatte
Fabrikat: PCI oder gleichw.
angebotens
Fabrikat...............................................
....
geeignet zum Einbau unter Bodenfliese,
zur mechanischen Trennung von vorhandenen, behandelten
Boden aus Anhydritestrich zum neu zu verlegenden
Fliesenbelag,
liefern u. montieren
Menge: 90,000 m²

*Hinweis*
Die nachfolgend ausgeschriebenen Fliesen sind vor
Bestellung durch die Fliesenlegerfirma als Bemusterung
vorzulegen.
Aufwendungen hierzu sind in der Kalkulation der
Einheitspreise zu berücksichtigen.

**30.110 Wandbekleidung**
Wandbekleidung, im Wohnbereich,
aus glasierten keramischen Fliesen/
Platten DIN EN 159 B III (Steingut, nicht
frostbeständig),
mit glänzender Glasur, als Viereckplatte,
Werkmaß (mm) 'ca. 150 x 200,
Dicke 4,5 mm,
Serie: Concord hellgrau, beige, grün
Oberfläche eben, geflammt,
Farbton nach Wahl des AG,
vorgegebener Fliesenpreis ca. 12 bis 14 _ _/ m2
Material,
Untergrundform senkrecht,
Material des Untergrundes: Putz P II / P III,
ansetzen/verlegen im Dünnbett
mit hydraulisch erhärtendem
Dünnbettmörtel DIN 18156 Teil 2,
verfugen mittels Einschlämmen
Verfugungsmaterial passend zur Fliese, nach Wahl des
AG,
Fugenbreite 3 mm.
Höhe der Bekleidungsfläche bis 1,6 m,
komplett liefern u. montieren
Menge: 455,000 m²
Zuordnung: 345

**30.120 Zuschlag für Wannenträger**
*** Zuschlagsposition
Zuschlag für das Einfliesen von bauseitigen
Wannenträgern
Wannenträger aus Styropur,
Wannenmaß: 160 x 75 cm
zweiseitig zu befliesen
incl. Setzen einer Revisionsfliese, mit
Revisionsrahmen, weiß
Größe nach Fliesenmaß

**30.130 Fenstersohlbank**
Fenstersohlbank aus Fliesen herstellen,
incl. aller erforderlichen Zuschnitte,
Breite der Fensternische:  bis 1,3 m
Tiefe:  bis 0,2 m
Verlegen mit Gefälle zum Raum,
einschließlich Herstellen eines hierfür
geeingeten Unterbau
Menge: 20,000 Stck
Zuordnung: 345

*Hinweis*
Die nachfolgend ausgeschriebenen Fliesen sind vom
Bauherrn bemustert u. zu erfragen bei:

Bau HA GmbH
Auenstraße 10
99817  Eisenach

**30.140 Bodenbelag**
Keramischer Bodenbelag im Wohnbereich
mit chemischer Beanspruchung,
beständig gegen Haushaltschemikalien
(Klasse B) mit seidenmatter Glasur,
als Viereckplatte, Verschleißklasse IV.
Werkmaß (mm) 115 x 115, Dicke 5,0 mm,
Oberfläche eben, geflammt,
Farbton nach Wahl des AG,
Serie: Campus
Untergrundform waagerecht,
ansetzen/verlegen in hydraulisch
erhärtendem Mörtel im Dünnbett,
Material des Untergrundes:
Zementestrich,
ansetzen/verlegen im Fugenschnitt
diagonal,
verfugen mit Zement-Flexmörtel,
im Schlämmverfahren,
Farbton nach Wahl des AG,
Fugenbreite 3 mm,
liefern u. montieren
Menge: 70,000 m²
Zuordnung: 352

**30.150 Zuschlag für Schnellbinder**
*** Zuschlagsposition
Zuschlag auf benannte Positionen, für den Einsatz
schnellbindender Fliesenkleber

**30.160 Fliesenabschlußprofil**
Fliesenabschlußprofil
aus Ms,
liefern u. einbauen,
Länge nach örtlichem Aufmaß,
im Bereich der Türen/ Türabschlüsse einbauen,
incl. aller für die Erbringung der Leistung
erforderlichen Nebenleistungen
Menge: 20,000 lfdm
Zuordnung: 352

**30.170 Eckschutz- u. Abschlußschiene aus Kunsts**
Eckschutz- u. Abschlußschiene aus Kunststoff,
Einbau in horizontaler u. vertikalber Form,
Farbe: nach Wahl des AG, passend zu ausgewählten Fliese
  (Bemusterung)
incl. aller erforderlichen Nebenleistungen,
liefern u. montieren
Menge: 210,000 lfdm
Zuordnung: 352

**30.180 Fugenverschluß im Bereich der Ecken u.**
Fugenverschluß im Bereich der Ecken u.
Vorwandanschlüsse, Fenster u. Türzargen,
mittels dauereleastischer Fuge aus Silikon,
Farbe:  nach Wahl des AG, passend zur Fliese
  (Bemusterung)
Fugenbreite: max. 8 mm
incl. evntuell erforderlicher Hinterfüllung der Fuge
sowie aller für die Leitunngserbrigung erforderlichen
Nebenarbeiten
komplett liefern u. montieren
Menge: 280,000 lfdm
Zuordnung: 352

**30.190 Fugenverschluß der Objekte**
Fugenverschluß an installierten Sanitärobjekten
(WT/ Wanne/ WC)
mittels dauereleastischer Fuge aus Silikon,
Farbe:  weiß
Fugenbreite: max. 8 mm
incl. evntuell erforderlicher Hinterfüllung der Fuge
sowie aller für die Leitunngserbrigung erforderlichen
Nebenarbeiten
komplett liefern u. montieren
Menge: 165,000 lfdm
Zuordnung: 399

**30.200 Bodenbelag**
Bodenbelag aus Feinsteinzeug im
Keller/ Waschküchen u. Trockenräume
mit chemischer Beanspruchung,
beständig gegen Haushaltschemikalien
(Klasse B) mit seidenmatter Glasur,
als Viereckplatte, Verschleißklasse IV.
Werkmaß (mm) 200 x 200,
Dicke 5,0 mm,
Oberfläche eben,
Farbton nach Wahl des AG,
Untergrundform mit starken Gefälle,
ansetzen/verlegen in hydraulisch
erhärtendem Mörtel im Dickbettverfahren,
Material des Untergrundes: Beton,
ansetzen/verlegen im Fugenschnitt
diagonal,
verfugen mit Zement-Flexmörtel,
im Schlämmverfahren,
Farbton nach Wahl des AG,
Fugenbreite 3 mm,
incl. aller Schneid- u. Anpassungsarbeiten für
Einbau von Bodeneinläufen,
liefern u. montieren
Menge: 62,500 m²
Zuordnung: 352

### Bereich 40 Fliesenarbeiten/ Vorbereitungsarbeiten Küchen

**40.10 Ausgleichen des Untergrundes Küche**
Ausgleichen des Untergrundes an den bestehenden
Küchenwänden durch vollflächiges Spachteln, Verschluss
eventueller Durchbrüche,
an Wänden im Innenbereich,
Untergrund (innen) Putz P II,
für nachfolgend aufzubringende
Wandbekleidungen im Dünnbettverfahren,
mit Kalk-/Traßkalk-Spachtelmasse,
Höhe der Bekleidungsfläche 'bis 1,6 m,
Schichtdicke über 10 bis 15 mm,
komplett liefern u. herstellen
Menge: 40,000 m²
Zuordnung: 345

**40.20 Zuschlag für Mehrdicke**
*** Zuschlagsposition
Mehrdicke zum normalen Mörtelbett nach
besonderer Anordnung des AG
für nachfolgend aufzubringende
Wandbekleidungen, Mehrdicke bis 15

**40.30 Aufbringen einer Haftbrücke**
Aufbringen einer Haftbrücke
an Wänden im Innenbereich,
Untergrund (innen) Putz P II,
Höhe der Bekleidungsfläche 'bis 1,6 m über FB '.
Material: lösemittelarm (unter 5 %),
gewähltes
System:..........................................
gegebenenfalls auch mehrfach aufbringen,
komplett liefern u. herstellen
Menge: 40,000 m²
Zuordnung: 345

**40.40 Wandbekleidung**
Wandbekleidung, im Küchenbereich,
aus glasierten keramischen Fliesen/ Platten DIN EN 159
B III (Steingut, nicht frostbeständig),
mit glänzender Glasur, als Viereckplatte,
verschiedener Abmessungen, Fliesenwahl nach erfolgter
Bemusterung,
Dicke 4,5 mm,
Oberfläche eben, geflammt,
Farbton nach Wahl des AG,
vorgegebener Fliesenpreis ca. 15 bis 20 _/ m2 Material,
Untergrundform senkrecht,
Material des Untergrundes: Putz P II / P III,
ansetzen/verlegen im Dünnbett
mit hydraulisch erhärtendem
Dünnbettmörtel DIN 18156 Teil 2,
verfugen mittels Einschlämmen
Verfugungsmaterial passend zur Fliese, nach Wahl des
AG,
Fugenbreite 3 mm.
komplett liefern u. montieren
Menge: 45,000 m²
Zuordnung: 345

**40.50 Fliesenabschlußprofil**
Fliesenabschlußprofil
aus Ms,
liefern u. einbauen,
Länge nach örtlichem Aufmaß,
im Bereich der Türen/ Türabschlüsse einbauen,
incl. aller für die Erbringung der Leistung
erforderlichen Nebenleistungen
Menge: 160,000 lfdm
Zuordnung: 352

**40.60 Fugenverschluß im Bereich der Ecken u.**
Fugenverschluß im Bereich der Ecken u.
Vorwandanschlüsse, Fenster u. Türzargen,
mittels dauereleastischer Fuge aus Silikon,
Farbe:  nach Wahl des AG, passend zur Fliese
  (Bemusterung)
Fugenbreite: max. 8 mm
incl. evntuell erforderlicher Hinterfüllung der Fuge
sowie aller für die Leitunngserbrigung erforderlichen
Nebenarbeiten
komplett liefern u. montieren
Menge: 20,000 lfdm
Zuordnung: 352

### Bereich 50 Sonstige Leistungen

**50.10 Fliesengitter**
Fliesengitter
aus blanken Drähten, punktgeschweißt, als Tafelware,
Abmessung: 2000/1000 mm, Maschenweite 50,8/50,8 mm
Drahtstärke: 2 mm,
im zementgebundenen Mörtelbett mit einer Nenndicke
von 50 mm als Armierung,
unter Plattenbeläge im Innenbereich einbauen
Menge: 20,000 m2
Zuordnung: 349

**50.20 Deckenflächen anspachteln**
Deckenflächen im Bereich der neu installierten Schächte
verputzen u. anspachteln,
Ausbruchstellen außerhalb der Schächte mittels
Gipsputz auswerfen,
Oberfläche putzbündig anspachteln,
herstellen einer weiterverarbeitungsfähigen Oberfläche,
unter Beachtung der Leistungserbringung an
Kleinstflächen,
incl. aller Nebenarbeiten als Komplettleistung
liefern u. herstellen
Menge: 50,000 m²

**50.30 Container stellen**
Containeraufstellung,
Container verschließbar,
Containergröße 2,5 Kubikmeter,
nach Aufforderung der Bauleitung bzw. des Bauherrn,
Aufstellen auf vor benannte Stellplätze,
geeeignet zur Entsorgung u. Transport von mietereigenen

Sperrmüll (kein Sondermüll),
sortenrein nach Verwertbarkeit,
einschließlich aller erforderlichen Kippengebühren,
Tronsort- u. Vorhaltekosten,
als Komplettleistung anbieten
Menge: 1,000 Stck

**50.40 Zuschlag**
*** Zuschlagsposition
Zuschlag auf vor benannte Pos.,
für die Entsorgung von nicht sortenrein getrennten
Hausmüll,
jedoch ebenso kein Sondermüll

**50.50 Ausstemmen Bodeneinlauf**
Vorh. Bodeneinläufe ausstemmen,
innerhalb des Kellerfußboden montierte gusseiserne
Bodeneinläufe im Bereich der trockenräume ausstemmen,
sauber von Grundleitung trennen,
entsorgen des Abbbruchgutes,
Sichern der Grundleitungsanschlüsse,
einschließlich aller Nebenarbeiten herstellen
Menge: 5,000 Stck

**50.60 Bodeneinläufe einbauen**
Bauseitig übergebene Bodeneinläufe einbauen,
sachgerchte Verbindung mit vorhandener Grundleitung,
höhen u. fluchtgerecht in Betonestrich setzen,
bodenündig vergießen, anspachteln u. Herstellung einer
weiterverarbeitungsfähigen Oberfläche,
incl. aller nebenarbeiten, Klein- u. Hilfsmaterial
komplett herstellen
Menge: 5,000 Stck

**50.70 Fliesenausschnitt herstellen**
Ausschnitt in vorhandener Fliesenfläche der Wandfliesen
herstellen,
rund, für Armaturenbedienungen u. Abflussanschlüsse,
max. Durchmesser bis 60 mm (genauer Durchmesser nach
Aufmaß u. stets so klein als möglich),
incl. aller Nebenarbeiten herstellen
Menge: 160,000 Stck

**50.80 Verkleidung aus Wedi-Bauplatten**
Wedi-Verkleidung von Heizrohrleitungen im
Fußbodenbereich,
als vorgefertigter Winkel,
befestigt mittels Ansatzkleber im Bereich des Fußbodens
bzw. der Wand,
max. Maß innen:
Höhe  150 mm
Tiefe:  50 mm
incl. Zuschnitt auf da min. Maß auf der Baustelle,
flächig abspachtel u. herstellen einer
weiterverarbeitungsfähigen Oberfläche,
einschließlich aller Nebenarbeiten liefern u.
herstellen
Menge: 95,000 lfdm

**50.90 Plattenverkleidung**
Wedi-Plattenverkleidung,
als flächige Verkleidung von Installationen/ Vorwänden
oder bauseits vorhandenen Nieschen,
Verschluss mittels befliesbaren Wedi-Bauplatten,
verklebt,
max. Abmessungen:
Höhe:  bis 1,0 m
Tiefe:  bis 0,5 m

incl. aller Nebenarbeiten sowie Zuschnitte liefern u.
herstellen
Menge: 35,000 m²

**50.100 Einzelfliese**
Einzelfliese im Wand- oder Bodenbereich wechseln,
Fliee bauseitig gestellt,
incl. vorherigen sauberen Heraustrennen der alten
defekten Platte,
einschließlich aller Nebenarbeiten sowei erforderlichen
Kleber, Mörtel u. Fugenmasse,
komplett herstellen
Menge: 150,000 Stck

*Hinweis*
Nachfolgend aufgeführte Stundenlohnleistungen können
für Arbeiten in Anspruch genommen werden, welche nicht
Umfang der vorliegenden Ausschreibung sind.
Dabei gilt:

1. Es werden nur solche Stunden bestätigt, welche der
  Qualifikation der auszuführenden Arbeiten
  entsprechen.
2. Es werden nur Stunden bezahlt, welche von der örtlichen Bauleitung bestätigt wurden. Dabei ist stets
  eine Bestätigung vor Inanspruchnahme erforderlich.

### Bereich 60 Stundenlohnleistungen

**60.10 Fliesenleger**
Menge: 25,000 h
Zuordnung: 399

**60.20 Helferstunde**
Menge: 25,000 h
Zuordnung: 399

USt %: 19,00
